# RST_Neubau Hallenbad Regenstauf
Angebotsaufforderung (GAEB DA XML 3.2, DA83)
Projekt: 060
Währung: EUR
Erstellt mit: GXML Toolbox V3.3 R20220330, ORCA AVA 25.0.5 - Professional Edition 25.00.05, 14.04.2026

## 15 Trockenbauarbeiten

### Titel 00 Vorbemerkungen

*Hinweis: 1. Baubeschreibung*
1. Baubeschreibung

Objekt:
Neubau Schwimmhalle Realschule Regenstauf
Hauzensteiner Str. 54 Regenstauf

Auftraggeber:
Landkreis Regensburg
Altmühlstraße 3
Regensburg

1.1 Allgemeine Projektbeschreibung

Der Neubau der Schwimmhalle wird an die Sporthalle der Realschule angebaut. Nordwestlich des geplanten Neubaus befindet sich das Bestandsgebäude der Realschule und unmittelbar nördlich die Baufläche der geplanten neuen Sporthalle (derzeit in Bau). Südlich schließen neue Sportplätze an. Östlich wird das Gebiet durch bebaute Grundstücke (Einfamilienhäuser) begrenzt.

Die geplante Schwimmhalle besitzt einen rechtwinkeligen Grundriss mit Abmessungen von etwa 38m Länge und etwa 31m Breite und ist als 2-geschossiges Gebäude vorgesehen. Die Höhen im Untergeschoss (OK Rohfussboden) liegen bei 358,80 m NHN = -3,65m und 358,45mNHN = -4,00m.

Das Gebäude besteht aus zwei Teilen: der Schwimmhalle und den Nebenräumen/Umkleideräumen. Im Norden ist es mit der angrenzenden Turnhalle verbunden und die beiden Gebäude teilen sich in der Ansicht die gleiche Höhe.

Die tragenden Außenwände in Untergeschoss werden in Stahlbeton 30cm ohne äußere Abdichtung, Ausbildung als WU-Bauteil ausgeführt. Die Außenwände im EG im Umkleidebereich werden in Stahlbeton 25cm ausgeführt. Die Außenwände im EG im Schwimmhallebereich werden in Holzrahmenbauweise auf Stahlbetonaufkantungen (mindestens 30 cm über GOK) ausgeführt. Auf der Außenseite derAußenholzrahmenwände werden Mineralwerkstoffplatten 200 mm aufgebracht. Auf der Außenseite ist eine Holzfassade und PV- Anlagen vorgesehen.

Die tragenden Innenwände sind Stahlbetonwände mit unterschiedlichen Wandstärken gemäß statischem Konzept.  Die Geschossdecken werden überwiegend aus Stahlbeton ausgeführt. Die Stärke beträgt  d=25 cm. Die Beckenplatte sind als punktgestützte Flachdecke aus Stahlbeton geplant und sind 30cm stark.

Nichttragende Innenwände werden in UG in Mauerwerk und in EG als Trockenbauwände errichtet. Installationswände und Vorsatzschalen werden als Trockenbauwände mit Zementbauplatte oder GK-Beplankung ausgeführt.

Die Treppe wird als Holztreppe ausgeführt.

Die Dachkonstruktion im Hallenbereich erfolgt aus BSH-Binder, BSH-Träger und Dachscheibe aus Brettsperrholzholz. Die Dachkonstruktion der Nebenräume wird aus Stahlbeton ausgeführt.

1.2 Angaben zur Baustelle
1.2.1 Lage der Baustelle
Hauzensteiner Str. 54, im östlichen Abschnitt von Regenstauf, westlich der Pestalozzistraße.

1.2.2 Besondere Belastungen, Bedingungen
Die Lage der BE- Fläche für die Schwimmhalle ist auf dem BE-Plan dargestellt. Die Zufahrt und BE-Fläche wird auch für die Versorgung der Sporthalle verwendet.
Der Sportplatz wird teilweise während der Baumaßnahmen als BE-Fläche genutzt. Ein Fußweg ist direkt an der Turnhalle ausserhalb des Baufeldes vorhanden, die Feuerwehrzufahrt ist südlich vorhanden.

Die Zu- bzw. Abfahrt zum Baugelände erfolgt über die ostliche Pestalozzistraße.

1.2.3 Art und Lage der baulichen Anlagen
Im Norden an die bestehende Turnhalle angebaut, Funktion: Hallenbad, zweistöckig. Die Dächer sind leicht geneigt, begrünt oder mit Kies belegt; Höhe von min. 4,50 m bis max. 7,60 m.

1.2.4 Verkehrsverhältnisse, Verkehrsbeschränkungen
Öffentliche Verkehrsfläche und Nachbargrundstücke sind mit Bauzaun von der BE-Fläche getrennt. Auf der gesamten Baustelle gilt grundsätzlich die STVO.

Verkehrswege
Die Baustelle ist über öffentliche Straßen mit üblicher Tragfähigkeit (40t) zu erreichen. Zur Versorgung der Baustelle wird der Sportplatz teilweise als BE-Fläche genutzt.
Siehe dazu auch Baustelleneinrichtungsplan.

Es ist Sache des AN sich über die Befahrbarkeit der Erschließungsstraßen bis zum Baugelände in Abhängigkeit der beabsichtigten Technologie und Baulogistik zu erkundigen. Gegebenenfalls ist die Technologie hierauf abzustimmen.

1.2.5 Für den Verkehr freizuhaltende Flächen
Aufstellflächen für Container werden im südlichen Bereich  freigehalten.
Siehe Baustelleneinrichtungsplan

1.2.6 Transporteinrichtungen
Siehe Baustelleneinrichtungsplan
Es ist 1 Turmdrehkran für die Dauer der Betonbauarbeiten für das Gewerk Rohbau vorgesehen. Für die späteren Bauphasen kann ein Mobilkran vom AN mit Abstimmung der Bauleitung vor Ort gestellt werden.

1.2.7 Anschlüsse für Wasser, Energie und Abwasser
Baustrom, Bauwasser werden an zentraler Stelle zur Verfügung gestellt.

Der Hauptübergabepunkt Baustrom, Bauwasser erfolgt auf dem südlichen Bereich. Des Weiteren stehen weitere Baustromverteiler im Bereich der Baustelle zur Verfügung.

Art, Anschlusswert und Lage von Ver- und Entsorgungsleitungsanschlüssen während der Bauausführung:

Wasser:
Siehe Baustelleneinrichtungsplan

Strom:
Siehe Baustelleneinrichtungsplan
Baustrom- und Wasseranschluss  sowie der jeweilige Verbrauch wird vom AG kostenfrei zur Verfügung gestellt. Ausnahme bildet der Verbrauch für die Beheizung von Bauunterkünften, Bürocontainer und Materialcontainer der über einen vom AN beizubringenden Zähler zu erfassen und abzurechnen ist.

1.2.8 Lager und Arbeitsplätze
Siehe Baustelleneinrichtungsplan
Lager und Arbeitsplätze dürfen nur nach vorheriger Abstimmung und Genehmigung durch die Bauleitung des AG belegt und benutzt werden. Es wird eine allgemeine Baustellenbeleuchtung zur Sicherung der Verkehrswege gestellt.

Ein bauseitiger Sanitärcontainer steht zur Nutzung durch alle Unternehmen zur Verfügung. Weitere Räume stellt der AG nicht zur Verfügung.

Die Benutzung der Lagerflächen ist stets mit der Bauleitung des AGs abzustimmen.

Die eigene Arbeitsplatzbeleuchtung ist durch den AN selbst zu liefern und zu erstellen. Vor Ausführungsbeginn hat der Auftragnehmer mit dem Auftraggeber festzulegen, wo das zu verwendende Material auf der Baustelle gelagert werden kann, um gegenseitige Störungen der am Bau beteiligten Handwerker während der Bauausführung zu vermeiden.

1.2.9 Baubewachung
Die Baustelle wird videoüberwacht. Das vor Ort eingesetzte Material und Werkzeug ist durch den AN eigenverantwortlich gegen Diebstahl zu sichern. Ein Anspruch auf Schadensersatz bei Diebstahl gegenüber dem AG besteht nicht.

1.2.10 Boden-, Baugrundverhältnisse
Ein Baugrundgutachten liegt vor.

1.2.11 Grundwasser, Gewässer
Im Bereich der geplanten Schimmhalle wurden drei Kleinbohrungen ( S 3a- S5 ) nach DIN EN ISO 22475 und zwei Schwere Rammsondierung (DPH 3a + DPH 4 ) nach DIN EN ISO 22476 mit einer Erkundungstiefe von 8  m bzw. m Anschlussbereich zur gepl. Sporthalle auch 10m vorgesehen. Die Erkundungspunkte wurden etwa in den Gebäudeeckpunkten sowie annährend in der Gebäudemitte angeordnet.

Der zu erwartende Höchstgrundwasserstand  liegt bei +359,00 m ü.NN .

Zusammenfassung bestimmende Höhen
Bezugshöhe Bauwerksnull: +362,45 m ü.NN  = 0,00 m
UK Bodenplatte liegt bei 358,10 m NHN und 358,45m NHN.

1.2.12 Besondere umweltrechtliche Vorschriften
Baumschutz: Bodenabgrabungen im oberen Wurzelbereich von Bäumen sind unzulässig. Ein Baumschutz um min. 5 Bäume (1,5m von der Krone) ist geplant. Lagerungen von Materialien und Stoffen jeglicher Art innerhalb dieses Schutzzaunes sowie das Befahren dieser Flächen sind unzulässig.

1.2.13 Entsorgung, Abwasser und Abfallbeseitigung
Die Entsorgung von Abfall nach den Abschnitten 4.1.11 und 4.1.12 ATV DIN 18299 hat umgehend, spätestens täglich zum Abschluss der jeweiligen Arbeiten, zu erfolgen. Alternativ zum Abfahren ist das Entsorgen in geeignete, auf der Baustelle lagernde Abfalltransportbehälter des Auftragnehmers zulässig. Es obliegt in diesem Fall dem jeweiligen Auftragnehmer selber dafür zu sorgen, dass keine Unbefugten Abfälle in diese Behälter füllen.

Alle ausgebauten Bauteile und andere zu entfernenden Stoffe sind auf der Baustelle sortenrein nach Abfallarten zu trennen und nach den gesetzlichen Bestimmungen in einer zugelassenen Entsorgungs- bzw. Verwertungsanlage zu entsorgen.

1.2.14 Schutzvorschriften
Im Bereich der Baustelle gelten die derzeit gültigen UVV u. BG-Vorschriften!

1.2.15 Schutzmaßnahmen
Feuergefährliche Arbeiten sind vor Beginn bei SIGEKO anzuzeigen.

1.2.16 Vorhandene Anlagen und Hindernisse im Baustellenbereich

1.2.17 Vermutete Kampfmittel
Im Zuge der Erdarbeiten findet eine baubegleitende Kampfmitteluntersuchung statt.

1.2.18 Gerüste
Der AG stellt ein Fassadengerüst mit 2 Treppentürme zur Nutzung durch alle Unternehmer nach Abschluss Rohbau  zur Verfügung.

1.3 Angaben zur Ausführung
1.3.1 Bauablauf
Der Unternehmer hat während der gesamten Arbeiten einen ständigen deutschsprechenden Fachbauleiter bzw. Sicherheitsverantwortlichen für die Baustelle bereitzustellen, welcher für die technische und unfalltechnische, einwandfreie Durchführung der Arbeiten voll verantwortlich ist.

1.3.2 Besondere Erschwernisse während der Ausführung
Keine

1.3.3 Erschwernisse für Arbeiten in kontaminierten Bereichen
Keine

1.3.4 Erschwernisse bei Baustelleneinrichtung und
Entsorgungseinrichtungen
Siehe Baustelleneinrichtungsplan und zuvor genannte Einschränkungen.

1.3.5 Verkehrsregelung/Verkehrssicherung
In den Bereichen Baustellenzu- und abfahrt werden Toranlagen installiert, die von beteiligten Firmen zu bedienen sind.
Siehe Baustelleneinrichtungsplan

Eine Baustellenbesichtigung zur Angebotskalkulation wird empfohlen.

1.3.6 besondere VB lt. Vorgabe Vergabestelle
Abstimmung mit anderen Baubeteiligten
Für die Ausführung der Leistung im gesteckten Zeitrahmen ist die Zusammenarbeit und Abstimmung mit den übrigen AN zwingend notwendig. Eine parallele Ausführung der Arbeiten mit den Arbeiten anderer Gewerke ist unvermeidbar. Der AN hat sich in Hinsicht auf Ausführungstermine und Arbeitsabläufe mit den übrigen Ausbaufirmen und der Objektüberwachung abzustimmen.

Baubesprechungen
Der AN hat die Teilnahme eines kompetenten, entscheidungsbefugten, fließend deutsch sprechenden Bauleiters an regelmäßigen Baubesprechungen sicherzustellen. Ist der mit der Leitung der Baustelle betraute Bauleiter verhindert, so ist ein mit dem Bau vertrauter, entscheidungsbefugter, fließend deutsch sprechender Vertreter zu entsenden. Es ist von wöchentlichen Baubesprechungen auszugehen, ausnahmsweise können auch häufigere Besprechungstermine erforderlich sein.

Austausch der örtlichen Bauleitung des AN
Sollte die örtliche Bauleitung des AN ihren vertraglichen Pflichten gegenüber dem AG (Teilnahme an Baubesprechungen, termingerechte Bearbeitung von Anfragen, Anweisungen o. Aufträgen) nicht nachkommen, so behält sich der AG vor, den betreffenden Bauleiter mit einer dem Bauvorhaben angemessen Frist austauschen zu lassen. Bei wiederholter Abmahnung kann der AG auch
eine fristlose Ablösung des Bauleiters verlangen.

Lager- u. Aufenthaltsräume
Materiallagerungen jeglicher Art sind mit dem AG / der Bauleitung abzustimmen. Das Vorhalten der Baustelleneinrichtung, die für das Erbringen der nachfolgend beschriebenen Leistungen nötig sind, obliegt dem AN und ist eine Nebenleistung. Lagerflächen sind ebenso mit dem AG / der Bauleitung abzustimmen. Seitens des AN besteht kein Anspruch, größere Materialmengen auf dem Baugelände einzulagern. Anlieferung / Entsorgung haben möglichst just in time zu erfolgen - der AG stellt keine Räume zur Verfügung.

Das Abhalten von Pausen und sonstiger, nicht unmittelbar der Leistungserstellung dienender Aufenthalt im Bauwerk ist nur im Baustellenbereich bzw. in vom AG ausgewiesenen Flächen / Räumen zulässig. Auch die Einlagerung von Material in nicht dafür vorgesehene Räume ist nicht zulässig. Bei widerrechtlicher Materialeinlagerung des AN ist der Bauherr berechtigt, eine Räumung und Entsorgung der Materialien zu Lasten des AN vornehmen zu lassen.

Ausführungsfristen und Terminplanung
Der Planungs- und Bauablauf des Bauvorhabens wird durch den AG bzw. seine Beauftragen koordiniert und gesteuert.

Nach Auftragserteilung hat der Auftragnehmer auf Abruf des Auftraggebers innerhalb von 10 Arbeitstagen einen Terminplan für seine eigenen Leistungen aufzustellen und mit dem AG / Bauleitung abzustimmen.

Der Terminplan muss den zeitlichen Ablauf der Teilleistungen graphisch aufzeigen und soll detaillierte Angaben über den geplanten Personal-, Geräte- und Maschineneinsatz enthalten.

Der Terminplan muss soweit in Einzelvorgänge aufgegliedert sein, dass für den Auftraggeber jederzeit eine umfassende Beurteilung und Kontrolle des vorgesehenen Ablaufes möglich ist.

Baustelleneinrichtungen
beim Abbau der Baustelleneinrichtung ist zu beachten:
- der Auftraggeber ist über den beabsichtigten Abbau der  Baustelleneinrichtung oder von wesentlichen Teilen derselben zu informieren
- nicht mehr benötigte Baustelleneinrichtungen sind unverzüglich zu entfernen
- nach Abbau der Baustelleneinrichtung sind das dafür benötigte Gelände bzw. die genutzten baulichen Anlagen und Gebäude in den ursprünglichen Zustand zu versetzen, soweit technisch möglich und falls nicht anders vereinbart.

*Hinweis: 2. Leitmassen der Ausschreibung*
Gegenstand der vorliegenden Ausschreibung sind folgende Leistungen mit nachfolgend aufgeführten Leitmassen.

Metallständerwand  165 m2
Installationswände  30 m2
Vorsatzschalen  470 m2
Installationsebene  65 m2
Wandbekleidungen  1570 m2

Abhangdecke GKBI  50 m2
Abhangdecke Zementpl.  130 m2
Akustikdecke gelocht  40 m2
Steckmetalldecke  65 m2
Akustikpaneele Holzlamellen  380 m2
Akustikdecke Schwimmhalle  990 m2

*Hinweis: 3. Anlagen*
Vom AG zur  Verfügung gestellte Ausführungsunterlagen:

3.1 Objektplanung
gemäß Planliste

3.2 Genehmigungen / Gestattungen:
Baugenehmigung, wird im Auftragsfall zur Verfügung gestellt

3.3 Sonstige Unterlagen:
BE-Plan

*Hinweis: 4. Technische Vorbemerkungen - Trockenbauarbeiten*
Es gelten jeweils die Normen und Regeln in der zum Vertragsschluss gültigen Fassung einschließlich der Änderungen, Berichtigungen und Beiblätter.

Soweit in der Leistungsbeschreibung auf Technische Spezifikationen, wie nationale Normen, mit denen Europäische Normen umgesetzt werden, europäische technische Zulassungen, gemeinsame technische Spezifikationen, Internationale Normen, Bezug genommen wird, werden auch ohne den ausdrücklichen Zusatz: "oder gleichwertig", immer gleichwertige Technische Spezifikationen in Bezug genommen.

Angaben zur Baustelle

Lage und Transportwege

Die Arbeiten sind in folgenden Geschossen auszuführen: EG

Angaben zu Stoffen und Bauteilen

Bei brandschutztechnischen Anforderungen sind die amtlichen Nachweise (Prüfzeugnis oder Prüfbescheid oder allgemeine bauaufsichtliche Zulassung) der Bauleitung zu übergeben.

Bei nicht genormten Stoffen und Bauteilen sind, soweit erforderlich, die bauaufsichtlichen Zulassungen der Bauleitung zu übergeben

Bei brandschutztechnischen Anforderungen an Doppel- und Hohlböden sind die betreffenden Allgemeinen Bauaufsichtlichen Prüfzeugnisse (ABP), die zugehörigen Übereinstimmungserklärungen der Hersteller und der Nachweis über den Einbau schwerentflammbarer Dichtungen rechtzeitig zur Abnahme vorzulegen.

Klebstoffe müssen so beschaffen sein, dass durch sie eine feste und dauerhafte Verbindung erreicht wird. Sie dürfen die zu klebenden Materialien nicht negativ beeinflussen und nach der Verarbeitung keine Belästigung durch Geruch hervorrufen.

Angaben zur Ausführung

Allgemeines

Vor Ausführungsbeginn hat der Auftragnehmer mit dem Auftraggeber festzulegen, wo das zu verwendende Material auf der Baustelle gelagert werden kann, um gegenseitige Störungen der am Bau beteiligten Handwerker während der Bauausführung zu vermeiden.

Vor der Durchführung von Stemm-, Bohr- und Einsetzarbeiten an Estrichen sowie geputzten Wänden und Decken sind Leitungen mit einem Suchgerät zu orten.

Späne vom Bohren und Fräsen sowie Reste von Schleifstaub sind sofort von den bearbeiteten Teilen zu entfernen.

Der Auftragnehmer hat sich beim Befestigen von Bauteilen an Vorsatzschalen zu vergewissern, dass durch die Befestigungsmittel keine Beschädigungen nicht sichtbarer Leitungen und Rohre entstehen.

Säulen von Schwenkarmaufzügen dürfen nicht zwischen Balkonen oder Kragplatten eingespannt werden; beim Einspannen in Mauerwerksöffnungen sind diese vor Beschädigungen zu schützen, nach Möglichkeit sind Fensterwinkel zu verwenden.

Alle Maße sind vor der Ausführung am Bau zu überprüfen, sofern keine Detailzeichnungen mit verbindlichen Maßangaben vorliegen.

Vor Beginn der Arbeiten sind die tatsächlichen Einbauhöhen bezogen auf das gesamte Ausbausystem mit der Bauleitung abzustimmen, falls unzulässige Toleranzen oder Änderungen des geplanten Fußbodenaufbaus festgestellt oder vermutet werden.

Bei Schleifarbeiten im Trockenverfahren sind Absauggeräte zu verwenden.

Beschädigungen an Dampfsperr- oder Dampfbremsschichten oder an luftdichten Schichten sind, wenn diese Schichten zum Leistungsumfang des Auftragnehmers zählen, vor dem Abdecken mit nachfolgenden Bauteilen dauerhaft und materialgerecht zu schließen.

Wenn diese Schichten zum Leistungsumfang eines anderen Auftragnehmers zählen, ist mit der Bauleitung zu klären, wer die Schäden beseitigen soll. In beiden Fällen ist vor dem Abdecken mit nachfolgenden Bauteilen der Bauleitung die Überprüfung der Schadensbehebung zu ermöglichen.

Bei brandschutztechnischen Anforderungen an Wände und Decken ist die Muster-Richtlinie über brandschutztechnische Anforderungen an Leitungsanlagen (Muster-Leitungsanlagen-Richtlinie - MLAR) zu beachten.

Die Verarbeitungsvorschriften und -richtlinien der Hersteller der Trockenbausysteme sind zu beachten. Dem Auftraggeber ist auf Verlangen Einsicht in diese zu gewähren. Das gilt besonders für Anzahl und Anordnung der Befestigungspunkte sowie die Fugenausbildung.

Offen bleibende Schnittkanten imprägnierter Platten, wie an Außenecken, sind nachzuimprägnieren.

Brandschutzkleber oder Brandschutzspachtelmassen sind so zu verarbeiten, dass überstehendes Material abgestrichen wird; ein großflächiges Verspachteln ist zu vermeiden.

Dämmungen

Bei der Ausführung von Bauteilen und Anschlüssen, die der Herstellung der Luftdichtheit des Gebäudes dienen, ist davon auszugehen, dass vor oder bei der Abnahme der Leistungen durch den Auftraggeber oder eine von ihm beauftragte Fachkraft eine Prüfung der Luftdichtheit durch einen Blowerdoor-Test durchgeführt wird.

Innenputz, Trockenbauoberflächen

Sofern bei der Beschreibung der Leistung nicht anders angegeben ist, sind die Oberflächen von Trockenbauplatten in der Qualitätsstufe Q3 bei Decken und Q2 bei Wänden auszuführen.

Für Flächen mit Oberflächen von Gipsplatten oder Gipsfaserplatten in den Qualitätsstufen Q3 gelten die erhöhten Anforderungen für Ebenheitsabweichungen nach Zeile 7 Tabelle 3 DIN 18202.

Sofern bei der Beschreibung der Leistung nicht anders angegeben ist, ist als durch Nachfolgegewerke aufzubringende Schlussbeschichtung von Wandflächen vorgesehen: Fliesen, oder Anstrich

Sofern bei der Beschreibung der Leistung nicht anders angegeben ist, ist als durch Nachfolgegewerke aufzubringende Schlussbeschichtung von Deckenflächen vorgesehen: Anstrich

Sonstige Angaben

Zu den auf der Baustelle vorzuhaltenden Ausführungsunterlagen zählt neben den Ausführungsplänen auch eine Ausfertigung dieser Leistungsbeschreibung.

### Titel 01 Vorbereitende Maßnahmen

**01.1 Eigene Baustellenenrichtung**
*** Pauschalposition
Eigene Baustelleneinrichtung des AN die zur Erfüllung der vertraglichen Leistung notwendig ist.
Der AG stellt keine Räume zur Verfügung.
Menge: 1,000 psch

**01.2 Baustelleneinrichtung, Vorhaltung und Unterhalt**
Vorhaltung und Unterhalt der Baustelleneinrichtung
Abrechnung nach Wochen.
Menge: 36,000 Wo

**01.3 Reinigen des Untergrundes**
Reinigen des Untergrundes wie Mauerwerk oder Boden von groben Verschmutzungen wie Mörtelresten, Bauschutt, Ölrückständen und Beseitigen des angefallenen Schmutzes.
Menge: 200,000 m²

**01.4 Metallständerwände vorab einmessen / anzeichnen Boden**
Die Positionen der Metallständerwände sind dauerhaft und haltbar zu markieren.

Das Einmessen ist in Abstimmung mit der örtlichen Bauüberwachung des AG zeitlich vorzuziehen, damit bei Montagearbeiten von anderen Gewerken die Wandpositionen berücksichtigt werden können

Vergütung nach laufende Meter Wand.
Menge: 80,000 m

**01.5 Metallständerwände vorab anzeichnen Decke**
Die Positionen der Metallständerwände sind dauerhaft und haltbar zu markieren.

Das Einmessen ist in Abstimmung mit der örtlichen Bauüberwachung des AG zeitlich vorzuziehen, damit bei Montagearbeiten von anderen Gewerken die Wandpositionen berücksichtigt werden können

Vergütung nach laufende Meter Wand.
Menge: 80,000 m

**01.6 Provisorischer Verschluss von Rohbauöffnungen für Blower Door Test**
Provisorischer Verschluss von Rohbauöffnungen im Gebäude zur Vorbereitung für einen bauseitigen Luftdichtigkeitstest an der Fassade.

Rahmen mit umlaufender Abdichtung Füllung mit  Holzwerkstoffplatten mit wetterfester Beschichtung.

Verschiedene Abmessungen bis 5 m2. einschl. Rückbau und Entsorgung
Menge: 15,000 m²

**01.7 Bauteile schützen, Folie, besondere Maßnahme**
Bauteile und Einrichtungsgegenstände zum Schutz mit Folie abkleben und staubdicht abdecken.
Leistung inkl. Beseitigung der Abdeckmaterialien nach Beendigung der Trockenauarbeiten.
Es handelt sich um besondere Maßnahmen zum Schutz von
Menge: 80,000 m²

**01.8 Fahrbares Gerüst, LK 3, bis 6 m**
Fahrbares Standgerüst als Arbeits- und Schutzgerüst gemäß DIN EN 12810-1, als Systemgerüst.

Aufbaubereich nach Angabe der Bauleitung.
Höhe oberste Arbeitslage : bis 6 m
Grundfläche Arbeitslage : 5,0 m²
Lastklasse :  3 (bis 2 kN/m²)
Menge: 1,000 Stk

**01.9 Fahrbares Gerüst, Gebrauchsüberl., 6 m**
Gebrauchsüberlassung des fahrbaren Standgerüsts, über die Grundeinsatzzeit hinaus.

Höhe oberste Lage:  bis 6 m
Grundfläche : 5,0 m²
Lastklasse : 3 (bis 2 kN/m²)
Menge: 14,000 StkW

### Titel 02 Innenwände

*Hinweis: Hinweistext*
Ausführungshinweis:

- freistehende Wandenden mit UA-Profilen verstärken
- Türöffnungen mit UA-Profilen verstärken, mindestens 1 Lage Beplankung in Türöffnung beim herstellen Rohbauöffnung vorsehen (auch bei Zargen!!!)

Oberfläche:
Ausführung aller Wände in Q2, falls Q3 erdorderlich erfolgt dies mittels Zulage

#### Bereich 02.01 Metallständerwand

**02.01.1 Innenwand, CW75/125, C5, 2x12,5mm Zementbauplatte**
Nichttragende innere Trennwand DIN 4103-1 als Metallständerwand,

Wand CW75/125, C5, 2x12,5mm Zementbauplatte
· 2x12,5 mm Zementbauplatte
· Profil CW 75
· Wandhöhe <4,0m
Einbaubereich 2, Achsabstand max. 62,5cm
· Wassereinwirkungsklasse W3-I

Wanddicke: 125 mm

Korrosivitätskategorie DIN EN ISO 12944: C5
Umlaufende Anschlüsse starr, vorhandener Befestigungsuntergrund Stahlbeton/Mauerwerk

Ausführung mit Unterkonstruktion aus korrosionsgeschützten Stahlblechprofilen DIN 18182-1, Metallständer CW 75 C5, Ständerachsabstand 625 mm, Boden und Deckenanschlüsse mit Randprofilen UW 75/40/06 C5,

Befestigung mit bauaufsichtlich zugelassenen Befestigungsmitteln unter Berücksichtigung des Korrosionsschutzes.

Beplankung beidseitig aus Zementbauplatten DIN EN 12467: zweilagig, Plattendicke 2x 12,5 mm, kraftschlüssige Fugenverklebung mit Fugenkleber, Verschraubung mit systemspezifischen Schrauben, nach Herstellerangaben für Wassereinwirkungsbereich geeignet.

Ausführung gemäß Herstellerangaben

Einbauort: EG
Menge: 180,000 m²

**02.01.2 Innenwand, 180mm, C5, 2x12,5mm Zementbauplatte**
wie vor, jedoch als Wandstärke 180mm
Menge: 30,000 m²

**02.01.3 Öffnung, Montagewand, 500 cm²**
Öffnung in Gipskarton- bzw. Zementbauplatten-Montagewand, einschl. Verstärkungsprofile.
Abrechnung pro Wand (beide Wandseiten),
Öffnungsgröße : bis 500 cm²
Menge: 10,000 St

**02.01.4 Öffnung, Montagewand, 1000 cm²**
Öffnung in Gipskarton- bzw. Zementbauplatten-Montagewand, einschl. Verstärkungsprofile.
Abrechnung pro Wand (beide Wandseiten),
Öffnungsgröße : bis 1000 cm²
Menge: 12,000 St

**02.01.5 Öffnung, Montagewand, 2000 cm²**
Öffnung in Gipskarton- bzw. Zementbauplatten-Montagewand, einschl. Verstärkungsprofile, bzw Überbrückungsprofile.
Abrechnung pro Wand (beide Wandseiten),
Öffnungsgröße : bis 2000 cm²
Menge: 1,000 St

**02.01.6 Öffnung, Montagewand, 3000 cm²**
Öffnung in Gipskarton- bzw. Zementbauplatten-Montagewand, einschl. Verstärkungsprofile, bzw Überbrückungsprofile.
Abrechnung pro Wand (beide Wandseiten),
Öffnungsgröße : bis 3000 cm²
Menge: 1,000 St

**02.01.7 Öffnung, Montagewand, bis 1,20 m²**
Öffnung in Gipskarton- bzw. Zementbauplatten-Montagewand, einschl. Verstärkungsprofile. Abrechnung pro Wand (beide Wandseiten).

Öffnungsgröße : 1,0 m² bis 1,20 m²
Menge: 1,000 St

**02.01.8 Zulage zu Wandhöhen über 3,50 m**
Zulage zur Erstellung von Wänden mit einer Wandhöhe über 3,5m.

Einzurechnen sind alle Zuschläge für Mehraufwand Arbeitshöhe, Arbeitszeit und Gerüste für die Arbeiten an Wandhöhen über 3,5m
Menge: 80,000 m²

#### Bereich 02.02 Vorsatzschalen und Installationswände

**02.02.1 Vorwand, VSS CW50/75, C5, 2x12,5mm Zementbauplatte**
Vorwand freistehend

VSS CW50/75, C5, 2x12,5mm Zementbauplatte

- 2x12,5 mm Zementbauplatte einseitig
- Profil CW 50
- Wandhöhe 3,97m
- Einbaubereich 2, Achsabstand max. 62,5cm
- Wassereinwirkungsklasse W3-I

Sanitär-Vorsatzschale, für Wände, mit Ständerwerk aus korrosionsbeständigen, beschichteten Stahlprofilen, mit Wandabstand aufstellen.

Hohlraumtiefe: unterschiedlich
Wandhöhe: max.3,97m

Korrosivitätskategorie DIN EN ISO 12944: C5

Umlaufende Anschlüsse starr, vorhandener Befestigungsuntergrund Stahlbeton/ Mauerwerk KS

Befestigung mit bauaufsichtlich zugelassenen Befestigungsmitteln unter Berücksichtigung des Korrosionsschutzes.

kraftschlüssige Fugenverklebung,
Verschraubung mit systemspezifischen Schrauben,

Einbauort: Dusche, WC, EG
Menge: 110,000 m²

**02.02.2 Vorwand, als Schachtwand**
wie vor, jedoch als Schachtwand
Menge: 28,000 m²

**02.02.3 Installationwand Doppelständerwerk verlascht, CW 50 (C5 beschichtet)**
Installationswand Doppelständerwerk verlascht

- 2x12,5 mm Zementbauplatte, beidseitig
- 2x Profil CW 50 (C5 beschichtet)
- Wandhöhe 3,96m, Einbaubereich 2, Achsabstand max. 62,5cm
- Aussteiffungsplatten
- Wassereinwirkungsklasse W3-I

Umlaufende Anschlüsse starr, vorhandener Befestigungsuntergrund Stahlbeton/ Mauerwerk

Wanddicke 25-32cm

Ausführung gemäß Herstellerangaben

Einbauort: EG
Menge: 120,000 m²

**02.02.4 Vorwand, VSS CW50, C5, 2x12,5mm Zementbauplatte**
Vorwand an Holzrahmenwand

VSS CW50, C5, 2x12,5mm Zementbauplatte

- 2x12,5 mm Zementbauplatte einseitig
- Profil CW 50
- Wandhöhe bsi 5m
- Einbaubereich 2, Achsabstand max. 62,5cm
- Wassereinwirkungsklasse W3-I

Installations Vorsatzschale, für Wände, mit Ständerwerk aus korrosionsbeständigen, beschichteten Stahlprofilen, mit Wandabstand aufstellen.

Korrosivitätskategorie DIN EN ISO 12944: C5

Befestigung mit bauaufsichtlich zugelassenen Befestigungsmitteln unter Berücksichtigung des Korrosionsschutzes an der bauseitigen Holzständerwand

kraftschlüssige Fugenverklebung,
Verschraubung mit systemspezifischen Schrauben,

Einbauort: Schwimmhalle
Menge: 190,000 m²

**02.02.5 Zulage Wandhöhe >3,5m**
Zulage für Mehraufwand, Verstärkung, Gerüst, Arbeitszeit für Wandhöhe >3,5 m bis 6 m.
Menge: 120,000 m²

**02.02.6 Öffnung, Schachtwand, 5000 cm²**
Öffnung in Gipskarton- bzw. Zementbauplatten-Schachtwand, einschl. Verstärkungsprofile, bzw Überbrückungsprofile.
einschl. Verstärkungsprofile, bzw Überbrückungsprofile.inkl. umlaufender Leibungsverklebung.

Öffnungsgröße : bis 5000 cm²
Menge: 1,000 St

**02.02.7 Öffnung, Schachtwand, bis 2,5 m²**
Öffnung in Gipskarton- bzw. Zementbauplatten-Schachtwand, einschl. Verstärkungsprofile, bzw Überbrückungsprofile.
einschl. Verstärkungsprofile, bzw Überbrückungsprofile.inkl. umlaufender Leibungsverklebung.

Öffnungsgröße : bis 2,5 m²
Menge: 1,000 St

**02.02.8 Zulage zu VSS Kleinflachen**
Zualge zu VSS, Ausführung in Kleinflachen <2,5qm
Menge: 10,000 m²

**02.02.9 Zulage Deckenanschluss, Installationswand, gleitend**
Anschluss, gleitend bis 20 mm, als Zulage zu vorbeschriebener Installationswand, oben.
Menge: 20,000 m

#### Bereich 02.03 Rohrdurchführungen

*Hinweis: Rohdurchführungen*
für alle Montagewände wie Innenwände, Installationswände, Vorsatzschalen

**02.03.1 Durchführung, Vorsatzschale, bis 0,25m²**
Durchführung mit gleichmäßigem Abstand zu Trockenbaubekleidung. Fuge ausfüllen und glätten.
Fugenbreite : 10 mm
Querschnitt : bis 0,25m²
wie Duscharmaturen, WC Steuerung
Menge: 35,000 St

**02.03.2 Rohrdurchführung, bis DN50**
Rohrdurchführung mit gleichmäßigem Abstand zu Trockenbaubekleidung. Fuge ausfüllen und glätten.
Fugenbreite : 10 mm
Rohrquerschnitt : DN 20 bis DN 50mm
Menge: 30,000 St

**02.03.3 Rohrdurchführung, bis DN70**
Rohrdurchführung mit gleichmäßigem Abstand zu Trockenbaubekleidung. Fuge ausfüllen und glätten.
Fugenbreite : 10 mm
Rohrquerschnitt : bis DN 70mm
Menge: 25,000 St

**02.03.4 Rohrdurchführung, bis DN100**
Rohrdurchführung mit gleichmäßigem Abstand zu Trockenbaubekleidung. Fuge ausfüllen und glätten.
Fugenbreite : 10 mm
Rohrquerschnitt : bis DN 100
Menge: 20,000 St

**02.03.5 Rohrdurchführung, bis DN150**
Rohrdurchführung mit gleichmäßigem Abstand zu Trockenbaubekleidung. Fuge ausfüllen und glätten.
Fugenbreite : 10 mm
Rohrquerschnitt : bis DN 150
Menge: 2,000 St

#### Bereich 02.04 Anpassen Ständerwerk

**02.04.1 Sanitärinstallation WC**
Anpassen des Ständerwerks für bauseitigen WC-Installationsblock

Anschluss des bauseitig montierten Installationsblocks an das Ständerwerk inklusive erforderlicher Verstärkung.

Zeitversetztes Beplanken nach der bauseits erfolgten Montage von Leitungen und Armaturen nach Anweisung der Bauleitung.

abgerechnet wird jeweils pro 1 bauseitiger Installationsblock.
Das Anarbeiten der Beplankung an die Rohdurchführungen erfolgt in gesonderter Position.
Menge: 8,000 St

**02.04.2 Sanitärinstallation Urinal**
wie vor jedoch Urinal-Installationsblock
Menge: 3,000 St

**02.04.3 Sanitärinstallation Duschen**
wie vor jedoch bauseitigen Duschen-Installationsblock
Menge: 21,000 St

**02.04.4 Sanitärinstallation Waschtische**
wie vor jedoch für bauseitigen  Waschtisch-Installationsblock
Menge: 8,000 St

**02.04.5 Sanitärinstallation Ausgussbecken**
wie vor jedoch für bauseitigen Ausgussbecken-Installationsblock
Menge: 2,000 St

**02.04.6 Sanitärinstallation Behinderten- Waschtisch**
wie vor jedoch für bauseitigen Behinderten-Waschtisch-Installationsblock
Menge: 2,000 St

**02.04.7 Sanitärinstallation Behinderten- WC**
wie vor jedoch für bauseitigen Behinderten-WC-Installationsblock
Menge: 1,000 St

#### Bereich 02.05 Sonstiges, Anschlüsse

**02.05.1 Laibungsbeplankungen, bis15cm, mit Kantenschutz**
Laibungsbeplankungen von Tür- und Fensteröffnungen mit Kantenschutzschienen.

Leistungsbestandteile:
- Laibungsbeplankung
- Kantenschutzschienen
Menge: 20,000 m

**02.05.2 Laibungsbeplankungen, bis 30cm, mit Kantenschutz**
Laibungsbeplankungen von Tür- und Fensteröffnungen mit Kantenschutzschienen.

Leistungsbestandteile:
- Laibungsbeplankung
- Kantenschutzschienen
Menge: 30,000 m

**02.05.3 zusätzl.Verstärkungsprofil, UA50/40/2,Trockenbau**
zusätzliche Verstärkungsprofile für Trockenbaukonstruktion, nicht in nachfolgenden Poitionen enthalten.
Profil : UA 50/40/2
Korrosionsschutzklassen nach DIN EN ISO 12944 : C5 lang
wie für Duschwände

Verstärkungsprofile für Sanitärinstallationen/Möbel
gemäß Nassraumpläne
Menge: 70,000 m

**02.05.4 Wandende freistehend**
Beplankung von freistehenden Wandenden der Installationswand (Weiterführung als Montagewand), mit Plattenstreifen - doppelt beplankt (Material und Dicke wie Wandposition), inkl. Kantenschutzprofilen, ggf. Profilverstärkungen und Verspachtelung der Anschlüsse.
von Dicke 100mm bis 200mm
Menge: 12,000 m

**02.05.5 Eckausbildung Montagewand, VSS**
Ecke (Kante), rechtwinkelig, in vorab beschriebener Montagewand oder Vorsatzschale ausbilden, inkl. Eckschutzschiene. Innen- oder Außenecke.
Menge: 10,000 m

**02.05.6 Wandanschluss Metallständerwand**
Herstellen von Anschluss Wände an andere aufgehende Bauteile als starrer Anschluss
kontrollierte gerade Haarfuge im Nutzungszustand
mit Trennstreifen
Menge: 200,000 m

**02.05.7 gleitender Deckenanschluss, ohne opt. Anforderung, F0**
Ausführung eines gleitenden Deckenanschlusses ohne optische Anforderung an Holzdach, beispielsweise oberhalb Abhangdecke.

Leistungsbestandteile:
- Plattenstreifen
- Befestigungsmittel
- Fugenspachtel
- dauerelastischer Anschluss an Beplankung

Zweck: Rissvermeidung
Beanspruchung: Durchbiegung Decke ≥ 10 mm
Vorleistung: TB-Wand, Stb.-Decke
Folgeleistung: Malerarbeiten
Brandschutz: keine Anforderungen

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Menge: 50,000 m

**02.05.8 Wandanschluss Installationswand**
Herstellen von Anschluss Wände an andere aufgehende Bauteile als starrer Anschluss
kontrollierte gerade Haarfuge im Nutzungszustand mit Trennstreifen
Menge: 40,000 m

**02.05.9 Wandanschluss Vorsatzschale**
Herstellen von Anschluss Wände an andere aufgehende Bauteile als starrer Anschluss
kontrollierte gerade Haarfuge im Nutzungszustand
mit Trennstreifen
Menge: 150,000 m

**02.05.10 Türöffnung, Montagew.,bis Maulw.125mm, bis 1010/2410mm**
Türöffnung in Zementbauplatten-Montagewand mit 2 Türpfosten aus UA-Ständerprofilen, inkl. aller erforderlichen Verstärkungsprofile sowie Sturzprofil und Fußwinkel. Mit Decken- und Bodenprofil
Türleibungen 1-fach beplankt in gleicher Platte wie Wand
Bauöffnungsmaße : 785/2370 bis 1010/2410 mm
C5 lang
zzgl. Fußbodenaufbau 15cm - je nach Gefälle
Fertigwanddicke : von 125 bis 150 mm
Menge: 10,000 St

**02.05.11 Türöffnung, VSS.,bis Maulw.125mm, 1135/2410mm**
Türöffnung in Zementbauplatten-Vorsatzschale mit 2 Türpfosten aus UA-Ständerprofilen, inkl. aller erforderlichen Verstärkungsprofile sowie Sturzprofil und Fußwinkel. Mit Decken- und Bodenprofil
Türleibungen 1-fach beplankt in gleicher Platte wie Wand
Bauöffnungsmaße : 1135/2410 mm
C5 lang
zzgl. Fußbodenaufbau 15cm - je nach Gefälle
Fertigwanddicke : 220 mm
Menge: 6,000 St

**02.05.12 Überbrückungen für Leitungen, 1,5m**
Einbau von Überbrückungen für vorbeschriebene Montagewände für Lüftungskanäle.

Länge der Überbrückung; 1,5m

Einschließlich aller Befestigungsmittel Einmessen und Herstellen
Menge: 10,000 St

**02.05.13 Durchgangsöffnung, Montagewand Zementbaupl., bis MW 125mm, bis 1010/2300mm**
Durchgangsöffnung in Zementbauplatten-Montagewand mit 2 UA-Ständerprofilen, Sturzprofil sowie Bodenanschluss, inkl. 2-fache Beplankung der Leibung, 3 seitig Kantenschutzprofilen und Verspachtelung Q3.
Korrosionsschutzklassen nach DIN EN ISO 12944 : C3 lang
Bauöffnungsmaße : 950/2410 mm
zzgl Fußbodenaufbau ca 15cm - je nach Gefälle
Wanddicke : 125 mm
Beplankung Leibung: 2 x 12,5 mm Zementbauplatte
Menge: 2,000 St

**02.05.14 Abstellen Wände vor Estrich**
Abstellen der Wände vor Einbringen des Estrichs.

Diese Position ist für das Abstellen der GK Wände einseitig, um den Estrich einzubringen.

Höhe bis 60cm
Menge: 50,000 m

**02.05.15 Beplankung nachträglich**
Mehrpreis für nachträgliches oder verzögertes Fertigstellen von Trockenbauflächen (Beplankungen) im Zusammenhang mit Sanitäreinbauten, Anlagen, Rohrleitungen.
Konstruktion: Vorsatzschale, Montagewand
Beplankung : Zementbauplatte
Bauteil :  Wand
Menge: 200,000 m²

**02.05.16 Sonderverspachtelung Gipsplatten, Q3**
Sonderverspachtelung zum Erreichen einer höheren Oberflächenqualität bei Beplankungen/Decklagen aus Gipsplatten, manuell oder maschinell; Qualitätsstufe 3 gemäß Merkblatt 2 des Bundesverbandes der Gipsindustrie, als Zulage zur Verspachtelung der Qualitätsstufe 2.
Menge: 300,000 m²

**02.05.17 Wandtraverse h=300mm**
Feuchtraumtraverse C5 im Wandhohlraum, liefern und
einbauen.
Höhe min. 300mm
Einbau verschraubt mit CW-Profilen mit Bohrschrauben, für wandhängende Lasten bis 1,5 kN/m Wandlänge.
Für wandhängende Einbauten wie Leuchten, Beschilderung, Haltestangen WCs und technische Installationen.
Menge: 50,000 m

**02.05.18 Verfugung, elasto-plastisch, Trockenbau**
Elasto-plastische einseitige Verfugung der Anschlüsse der mit Plattenmaterial bekleideten Flächen gegen massive Bauteile, mit Ein-Komponenten-Dichtstoff auf Acryldispersionsbasis
(überstreichbar).

Farbe weiß

Die Fuge ist vor Verfüllung zu reinigen, auf ausreichende Flankenhaftung ist zu achten.

Ausführung nur nach besonderer Anordnung durch die Objektüberwachung des Bauherren.
Menge: 200,000 m

**02.05.19 Verfugung, PU, Trockenbau**
Herstellen einer Anschlussfuge, Dichtungsfase, u. ä. mit PU-Dichtstoff gem. Herstellerangaben.

Die Fuge ist vor Verfüllung zu reinigen, auf ausreichende Flankenhaftung ist zu achten; Farbton weiß

Ausführung nur nach besonderer Anordnung durch die Objektüberwachung des Bauherren.
Menge: 250,000 m

**02.05.20 Zulage Kleinfläche ≤ 2,5 m²**
Zulage Bekleidung an Wänden in Kleinflächen unter 2,50 m² je Lage; als Mehrpreis.
Menge: 50,000 m²

**02.05.21 Aufpreis Vollverspachtelung Q4**
Vollverspachtelung
Qualitätsstufe Q4
Ausführung nur nach Anordnung AG
Menge: 20,000 m²

**02.05.22 Dosenausschnitt**
Schalterdosenausschnitt für Montagewand, Vorsatzschale oder Trockenbauplatte

Schalterdosenausschnitt d= bis 80 mm

Einmessen und Herstellen.
Menge: 40,000 St

### Titel 03 Decken

*Hinweis: Hinweis Oberflächen Decken*
Generall sind alle Decken in der Oberflächenqualität Q3 zu kalkulieren.

#### Bereich 03.01 Abhangdecke GK

**03.01.1 GKI-Decke, 1x12,5mm, C5**
Gipsplatten-Unterdecke, abgehängt, bestehend aus:

- Unterkonstruktion aus einem Tragrost aus Stahlprofilen als Grund- und Tragprofil CD27/60 an der bestehenden geraden Rohdecke mit Abhängern befestigen C5 beschichtet.
- Decklage aus Gipsplatten 12,5mm
- Fugenbewehrung gemäß Herstellerangaben

Brandschutzklasse : A2-s1,d0
Abhängehöhe : bis 1400 mm

Einbauort: Foyer
Menge: 105,000 m²

**03.01.2 Revisionsklappe, Zementplatte, 600/600**
Revisionsklappe in abgehängter Unterdecke aus Zementplatte, Nassraum, mit feuchtraumgeeigneter Revisionsklappe aus Metall-Einbaurahmen mit verdecktem Verschluss- und Scharniersystem, beplankt mit Zementbauplatten und mit umlaufender Gummilippendichtung, inkl. Herstellen der Öffnung und aller notwendigen Nebenarbeiten sowie aller Zubehörteile.
Inklusive Seilsicherung
Größe :  600/600 mm
Art der Beplankung: 1 x 12,5mm
Menge: 1,000 St

**03.01.3 Revisionsklappe, Zementplatte, 500/500**
Revisionsklappe in abgehängter Unterdecke aus Zementplatte, Nassraum, mit feuchtraumgeeigneter Revisionsklappe aus Metall-Einbaurahmen mit verdecktem Verschluss- und Scharniersystem, beplankt mit Zementbauplatten und mit umlaufender Gummilippendichtung, inkl. Herstellen der Öffnung und aller notwendigen Nebenarbeiten sowie aller Zubehörteile.
Inklusive Seilsicherung
Größe :  500/500 mm
Art der Beplankung: 1 x 12,5mm
Menge: 2,000 St

**03.01.4 Revisionsklappe, Zementplatte, 400/400**
Revisionsklappe in abgehängter Unterdecke aus Zementplatte, Nassraum, mit feuchtraumgeeigneter Revisionsklappe aus Metall-Einbaurahmen mit verdecktem Verschluss- und Scharniersystem, beplankt mit Zementbauplatten und mit umlaufender Gummilippendichtung, inkl. Herstellen der Öffnung und aller notwendigen Nebenarbeiten sowie aller Zubehörteile.
Inklusive Seilsicherung
Größe :  400/400 mm
Art der Beplankung: 1 x 12,5mm
Menge: 3,000 St

**03.01.5 Wandanschluss Decke Abhangdecke**
Herstellen von Anschluss Decke an andere aufgehende Bauteile als starrer Anschluss kontrollierte gerade Haarfuge im Nutzungszustand mit Trennstreifen mit Profilhinterlegung.
Menge: 90,000 m

**03.01.6 Aussparung, Einbauteile, GK/GF/ZP-Decke, rund bis 100mm**
Aussparung für die bauseits zu montierenden Einbauteile in GK-/GF-/Zementpl-Deckenbekleidungen.
Die Unterkonstruktion der Decken in diesem Bereich trennen und an den Endpunkten gesondert von der Rohdecke abhängen.
Kanten sauber schneiden
Einbauteile : Leuchten, Lautsprecher, Brandmelder, Hinweisschilder
Aussparungsgröße : 80 -100 mm Durchmesser
Menge: 12,000 St

**03.01.7 Aussparung, Einbauteile, GK/GF/ZP-Decke, rund bis 250mm**
Aussparung für die bauseits zu montierenden Einbauteile in GK-/GF-/Zementpl-Deckenbekleidungen.
Die Unterkonstruktion der Decken in diesem Bereich trennen und an den Endpunkten gesondert von der Rohdecke abhängen.
Kanten sauber schneiden
Einbauteile : Leuchten, Lautsprecher, Brandmelder, Hinweisschilder, Lüftungsgitter, Tellerventil,
Aussparungsgröße : 110 - 250 mm Durchmesser
Menge: 14,000 St

**03.01.8 Aussparung, Einbauteile, GK/GF/ ZP-Decke, rund bis 400mm**
Aussparung für die bauseits zu montierenden Einbauteile in GK-/GF-/Zementpl-Deckenbekleidungen.
Die Unterkonstruktion der Decken in diesem Bereich trennen und an den Endpunkten gesondert von der Rohdecke abhängen.
Kanten sauber schneiden
Einbauteile : Leuchten, Lautsprecher, Brandmelder, Hinweisschilder, Lüftungsgitter, Tellerventil,
Aussparungsgröße : >250 - 400 mm Durchmesser
Menge: 4,000 St

**03.01.9 Zulage Verstärkung Decke**
Zulage zu Verstärkung der abgehängten Decke unmittelbar oberhalb der Bauplatte mittels Massivbauplatte für Ausschnitte wie schwere Lautsprecher und Leuchten die über der zulässigen Last der Decke liegen.
Ausführung nach Anordnung AG.
Größe  40x40cm
Menge: 2,000 St

#### Bereich 03.02 Decken Feuchtraumplatten

**03.02.1 Feuchtraum GKI-Decke, 1x12,5mm, C5**
Gipsplatten-Unterdecke, Feuchtraum geeignet, abgehängt, bestehend aus:

- Unterkonstruktion aus einem Tragrost aus Stahlprofilen als Grund- und Tragprofil CD27/60 an der bestehenden geraden Rohdecke mit Abhängern befestigen C5 beschichtet.
- Decklage aus Gipsplatten 12,5mm
- Fugenbewehrung gemäß Herstellerangaben

Brandschutzklasse : A2-s1,d0
Abhängehöhe : bis 1400 mm

Einbauort: Lehrer, WC
Menge: 214,000 m²

**03.02.2 Revisionsklappe, Zementplatte, 600/600**
Revisionsklappe in abgehängter Unterdecke aus Zementplatte, Nassraum, mit feuchtraumgeeigneter Revisionsklappe aus Metall-Einbaurahmen mit verdecktem Verschluss- und Scharniersystem, beplankt mit Zementbauplatten und mit umlaufender Gummilippendichtung, inkl. Herstellen der Öffnung und aller notwendigen Nebenarbeiten sowie aller Zubehörteile.
Inklusive Seilsicherung
Größe :  600/600 mm
Art der Beplankung: 1 x 12,5mm
Menge: 1,000 St

**03.02.3 Revisionsklappe, Zementplatte, 500/500**
Revisionsklappe in abgehängter Unterdecke aus Zementplatte, Nassraum, mit feuchtraumgeeigneter Revisionsklappe aus Metall-Einbaurahmen mit verdecktem Verschluss- und Scharniersystem, beplankt mit Zementbauplatten und mit umlaufender Gummilippendichtung, inkl. Herstellen der Öffnung und aller notwendigen Nebenarbeiten sowie aller Zubehörteile.
Inklusive Seilsicherung
Größe :  500/500 mm
Art der Beplankung: 1 x 12,5mm
Menge: 2,000 St

**03.02.4 Revisionsklappe, Zementplatte, 400/400**
Revisionsklappe in abgehängter Unterdecke aus Zementplatte, Nassraum, mit feuchtraumgeeigneter Revisionsklappe aus Metall-Einbaurahmen mit verdecktem Verschluss- und Scharniersystem, beplankt mit Zementbauplatten und mit umlaufender Gummilippendichtung, inkl. Herstellen der Öffnung und aller notwendigen Nebenarbeiten sowie aller Zubehörteile.
Inklusive Seilsicherung
Größe :  400/400 mm
Art der Beplankung: 1 x 12,5mm
Menge: 1,000 St

**03.02.5 Wandanschluss Decke Abhangdecke**
Herstellen von Anschluss Decke an andere aufgehende Bauteile als starrer Anschluss kontrollierte gerade Haarfuge im Nutzungszustand mit Trennstreifen mit Profilhinterlegung.
Menge: 250,000 m

**03.02.6 Aussparung, Einbauteile, GK/GF/ZP-Decke, rund bis 100mm**
Aussparung für die bauseits zu montierenden Einbauteile in GK-/GF-/Zementpl-Deckenbekleidungen.
Die Unterkonstruktion der Decken in diesem Bereich trennen und an den Endpunkten gesondert von der Rohdecke abhängen.
Kanten sauber schneiden
Einbauteile : Leuchten, Lautsprecher, Brandmelder, Hinweisschilder
Aussparungsgröße : 80 -100 mm Durchmesser
Menge: 14,000 St

**03.02.7 Aussparung, Einbauteile, GK/GF/ZP-Decke, rund bis 250mm**
Aussparung für die bauseits zu montierenden Einbauteile in GK-/GF-/Zementpl-Deckenbekleidungen.
Die Unterkonstruktion der Decken in diesem Bereich trennen und an den Endpunkten gesondert von der Rohdecke abhängen.
Kanten sauber schneiden
Einbauteile : Leuchten, Lautsprecher, Brandmelder, Hinweisschilder, Lüftungsgitter, Tellerventil,
Aussparungsgröße : 110 - 250 mm Durchmesser
Menge: 16,000 St

**03.02.8 Aussparung, Einbauteile, GK/GF/ ZP-Decke, rund bis 400mm**
Aussparung für die bauseits zu montierenden Einbauteile in GK-/GF-/Zementpl-Deckenbekleidungen.
Die Unterkonstruktion der Decken in diesem Bereich trennen und an den Endpunkten gesondert von der Rohdecke abhängen.
Kanten sauber schneiden
Einbauteile : Leuchten, Lautsprecher, Brandmelder, Hinweisschilder, Lüftungsgitter, Tellerventil,
Aussparungsgröße : >250 - 400 mm Durchmesser
Menge: 3,000 St

**03.02.9 Aussparung, Einbauteile, GK/GF/ ZP-Decke, quadratisch bis 625mm**
Aussparung für die bauseits zu montierenden Einbauteile in GK-/GF-/Zementpl-Deckenbekleidungen.
Die Unterkonstruktion der Decken in diesem Bereich trennen und an den Endpunkten gesondert von der Rohdecke abhängen.
Kanten sauber schneiden
Einbauteile : Drallauslass
Aussparungsgröße : bis 625mm x 625mm
Menge: 3,000 St

**03.02.10 Zulage Verstärkung Decke**
Zulage zu Verstärkung der abgehängten Decke unmittelbar oberhalb der Bauplatte mittels Massivbauplatte für Ausschnitte wie schwere Lautsprecher und Leuchten die über der zulässigen Last der Decke liegen.
Ausführung nach Anordnung AG.
Größe 40x40cm
Menge: 5,000 St

#### Bereich 03.03 Schallschutz, Akustikdeckenelemente

*Hinweis: Hinweis*
Die nachfolgenden Positionen beinhalten die quadratichen Akustikelemente die auf die Decken der vorherigen Titel mit aufgebracht werden. Die Fläche der Decke ist im LV mit enthalten.

**03.03.1 Akustikdeckenplatten, 20mm, Klebemontage**
Akustikdeckensystem gemäß DIN EN ISO 11654 bei 20mm totaler Konstruktionshöhe.

Bereich Foyer, Stiefelgang, Umkleide, Barfußgänge
Flächendeckung 60-70% AHD (337m²)

Forgefertigte Elemente in drei Größen.
Format (mm):
TYP A:  190 x 190
TYP B:  150 x 150
TYP C:  100 x 100

Kantenausführung: rechtwinklig

Oberfläche sichtseitig homogene weiße Farboberfläche, Kanten farbbeschichtet

Montage: Klebemontage mit 1K PUR Klebstoff, lösungsmittelfrei

BIETERANTRAG
MasterBond Connect oder gleichwertig

Die Oberfläche der Unterdecke muss trocken, staubfrei und saugfähig sein. Die Akustikplatte wird gemäß Ausführungsplanung montiert.

A42-0002 Deckenspiegel EG

Die Verarbeitungsrichtlinien sind zu beachten. Anfallende Anschnitte sind bauseits herzustellen.

Gegebenenfalls ist eine Probeklebung durchzuführen.
Menge: 170,000 m²

**03.03.2 Zulage für Zuschnitt Akustikdeckenplatten**
Anarbeiten und Zuschneiden aller vorgenannten Deckenplatten an Ränder
Menge: 120,000 m

**03.03.3 Zulage für Kantenversiegelung mittels Kantenfarbe Akustikdeckenplatte**
Entstandene Anschnitte sind mittels der zum System passenden Kantenfarbe des Herstellers zu versiegeln.
Menge: 3200,000 m

**03.03.4 Aussparung, Einbauteile, rund bis 100mm**
Aussparung für die bauseits zu montierenden Einbauteile in GK-/GF-/Zementpl-Deckenbekleidungen mit Akustikplatten.
Die Unterkonstruktion der Decken in diesem Bereich trennen und an den Endpunkten gesondert von der Rohdecke abhängen. Die Öffnungen sind in der Mitte der Akustikplatten anzuordnen.
Kanten sauber schneiden
Einbauteile : Leuchten, Lautsprecher, Brandmelder, Hinweisschilder
Aussparungsgröße : 80 -100 mm Durchmesser
Menge: 30,000 St

**03.03.5 Aussparung, Einbauteile, rund bis 250mm**
Aussparung für die bauseits zu montierenden Einbauteile in GK-/GF-/Zementpl-Deckenbekleidungen mit Akustikplatten.
Die Unterkonstruktion der Decken in diesem Bereich trennen und an den Endpunkten gesondert von der Rohdecke abhängen. Die Öffnungen sind in der Mitte der Akustikplatten anzuordnen.
Einbauteile : Leuchten, Lautsprecher, Brandmelder, Hinweisschilder, Lüftungsgitter, Tellerventil,
Aussparungsgröße : 110 - 250 mm Durchmesser
Menge: 40,000 St

**03.03.6 Aussparung, Einbauteile, rund bis 400mm**
Aussparung für die bauseits zu montierenden Einbauteile in GK-/GF-/Zementpl-Deckenbekleidungen mit Akustikplatten.
Die Unterkonstruktion der Decken in diesem Bereich trennen und an den Endpunkten gesondert von der Rohdecke abhängen. Die Öffnungen sind in der Mitte der Akustikplatten anzuordnen.
Kanten sauber schneiden
Einbauteile : Leuchten, Lautsprecher, Brandmelder, Hinweisschilder, Lüftungsgitter, Tellerventil,
Aussparungsgröße : >250 - 400 mm Durchmesser
Menge: 6,000 St

**03.03.7 Aussparung, Einbauteile,quadratisch bis 625mm**
Aussparung für die bauseits zu montierenden Einbauteile in GK-/GF-/Zementpl-Deckenbekleidungen mit Akustikplatten.
Die Unterkonstruktion der Decken in diesem Bereich trennen und an den Endpunkten gesondert von der Rohdecke abhängen. Die Öffnungen sind in der Mitte der Akustikplatten anzuordnen.
Kanten sauber schneiden
Einbauteile : Drallauslass
Aussparungsgröße : bis 625mm x 625mm
Menge: 6,000 St

**03.03.8 Zulage Verstärkung Decke**
Zulage zu Verstärkung der abgehängten Decke unmittelbar oberhalb der Bauplatte mittels Massivbauplatte für Ausschnitte wie schwere Lautsprecher und Leuchten die über der zulässigen Last der Decke liegen.
Ausführung nach Anordnung AG.
Größe 40x40cm
Menge: 5,000 St

#### Bereich 03.05 Malerarbeiten

*Hinweis: Deckenflächen - Dispersionsanstrich*
Deckenflächen - Trockenbau auf Decken vor Ankleben der Akustikelemente

Gilt für alle nachfolgenden Positionen:

Sämtliche angebotenen Fabrikate / Produkte müssen für Hallenbäder geeignet sein!

Inkl. Untergrundvorbehandlung: Verunreinigungen ganzflächigdurch Abkehren, Abstoßen trocken entfernen, anfallende Stoffe entsorgen.

Beschichtungsaufbau ist von einem Systemhersteller zu wählen!

Bereiche: In allen Geschossen
Deckenhöhen: primär bis 2,30 - 4,00 m

**03.05.1 Grundierung an Decken**
Deckenuntersicht von Staub und losen Verschmutzungen befreien, und geeigneten Tiefgrund als Grundbeschichtung als Vorbereitung für Malerarbeiten vollflächig aufbringen.

Untergrund: Trockenbaudecke/Rohbetondecke
Menge: 170,000 m²

**03.05.2 Grundierung - Egalisierung der Saugfähigkeit**
Bei stark saugenden Untergründen. Eignung für vorbeschriebene Beschichtungssysteme:
Grundbeschichtung mit Spezial-Grundiermittel auf Acrylbasis, wasserverdünnbar, lösemittelfrei, transparent, außen und innen einsetzbar.
Technische Eigenschaften:
- Egalisierung der Saugfähigkeit
- Hohes Eindringvermögen
Verbrauch: 200 ml/m²
Menge: 170,000 m²

**03.05.3 Dispersionsfarbe, NAK 1, - Latex - , seidenmatt; Zwischen- u. Schlussbeschichtung**
Dispersionsfarbe, NAK 1, entspr. Verordnung Lebensmittelhygiene:
Zwischen- und Schlussbeschichtung mit Dispersionsfarbe, wasserverdünnbar, desinfektionsmittelbeständig, hoch reinigungsfähig, Nassabriebbeständigkeit: Klasse 1 nach DIN EN 13300, Deckvermögen-Klasse 2, seidenmatt, nach DIN EN 13300.

Besondere Eigenschaften:
- fungizide und bakterizide Langzeitwirkung
- Prüfzeugnis der eph Dresden, gem. AgBB-Richtlinie, bzw. vergleichbar
- gem. Anforderungen der Lebensmittelhygiene-Verordnung

Farbton: grau - seidenmatt oder dunkelgrau, RAL 7005

Verbrauch: 280 ml/m²
Untergrund: Deckenflächen - GK-Decken, GK-Akustikdecken, GK-Verkofferungen im Bereich d. Decken, Deckenversprünge, Deckenabsätze - Erstanstrich / mit vorh. Anstrich

Bereich: Foyer, Stiefelgang, Umkleide
Menge: 170,000 m²

#### Bereich 03.06 Decken Zementplatten Sanitär

**03.06.1 Zementpl-Decke, 1x12,5mm, C5, Duschen**
Zementbauplatten-Unterdecke, abgehängt, bestehend aus:

- Unterkonstruktion aus einem Tragrost aus Stahlprofilen als Grund- und Tragprofil CD27/60 an der bestehenden geraden Rohdecke mit Abhängern befestigen C5 beschichtet.
- Decklage aus Zementbauplatte 12,5mm Aquapanel indoor o.glw.
- Fugenbewehrung gemäß Herstellerangaben

Brandschutzklasse : A2-s1,d0
Abhängehöhe : bis 1400 mm

Einbauort: Duschen, WCs
Menge: 120,000 m²

**03.06.2 Revisionsklappe, Zementplatte, 600/600**
Revisionsklappe in abgehängter Unterdecke aus Zementplatte, Nassraum, mit feuchtraumgeeigneter Revisionsklappe aus Metall-Einbaurahmen mit verdecktem Verschluss- und Scharniersystem, beplankt mit Zementbauplatten und mit umlaufender Gummilippendichtung, inkl. Herstellen der Öffnung und aller notwendigen Nebenarbeiten sowie aller Zubehörteile.
Inklusive Seilsicherung
Größe :  600/600 mm
Art der Beplankung: 1 x 12,5mm
Menge: 4,000 St

**03.06.3 Revisionsklappe, Zementplatte, 500/500**
Revisionsklappe in abgehängter Unterdecke aus Zementplatte, Nassraum, mit feuchtraumgeeigneter Revisionsklappe aus Metall-Einbaurahmen mit verdecktem Verschluss- und Scharniersystem, beplankt mit Zementbauplatten und mit umlaufender Gummilippendichtung, inkl. Herstellen der Öffnung und aller notwendigen Nebenarbeiten sowie aller Zubehörteile.
Inklusive Seilsicherung
Größe :  500/500 mm
Art der Beplankung: 1 x 12,5mm
Menge: 8,000 St

**03.06.4 Revisionsklappe, Zementplatte, 400/400**
Revisionsklappe in abgehängter Unterdecke aus Zementplatte, Nassraum, mit feuchtraumgeeigneter Revisionsklappe aus Metall-Einbaurahmen mit verdecktem Verschluss- und Scharniersystem, beplankt mit Zementbauplatten und mit umlaufender Gummilippendichtung, inkl. Herstellen der Öffnung und aller notwendigen Nebenarbeiten sowie aller Zubehörteile.
Inklusive Seilsicherung
Größe :  400/400 mm
Art der Beplankung: 1 x 12,5mm
Menge: 4,000 St

**03.06.5 Wandanschluss Decke Abhangdecke**
Herstellen von Anschluss Decke an andere aufgehende Bauteile als starrer Anschluss kontrollierte gerade Haarfuge im Nutzungszustand mit Trennstreifen mit Profilhinterlegung.
Menge: 200,000 m

**03.06.6 Aussparung, Einbauteile, GK/GF/ZP-Decke, rund bis 100mm**
Aussparung für die bauseits zu montierenden Einbauteile in GK-/GF-/Zementpl-Deckenbekleidungen.
Die Unterkonstruktion der Decken in diesem Bereich trennen und an den Endpunkten gesondert von der Rohdecke abhängen.
Kanten sauber schneiden
Einbauteile : Leuchten, Lautsprecher, Brandmelder, Hinweisschilder
Aussparungsgröße : 80 -100 mm Durchmesser
Menge: 20,000 St

**03.06.7 Aussparung, Einbauteile, GK/GF/ZP-Decke, rund bis 250mm**
Aussparung für die bauseits zu montierenden Einbauteile in GK-/GF-/Zementpl-Deckenbekleidungen.
Die Unterkonstruktion der Decken in diesem Bereich trennen und an den Endpunkten gesondert von der Rohdecke abhängen.
Kanten sauber schneiden
Einbauteile : Leuchten, Lautsprecher, Brandmelder, Hinweisschilder, Lüftungsgitter, Tellerventil,
Aussparungsgröße : 110 - 250 mm Durchmesser
Menge: 60,000 St

**03.06.8 Aussparung, Einbauteile, GK/GF/ ZP-Decke, rund bis 400mm**
Aussparung für die bauseits zu montierenden Einbauteile in GK-/GF-/Zementpl-Deckenbekleidungen.
Die Unterkonstruktion der Decken in diesem Bereich trennen und an den Endpunkten gesondert von der Rohdecke abhängen.
Kanten sauber schneiden
Einbauteile : Leuchten, Lautsprecher, Brandmelder, Hinweisschilder, Lüftungsgitter, Tellerventil,
Aussparungsgröße : >250 - 400 mm Durchmesser
Menge: 8,000 St

**03.06.9 Aussparung, Einbauteile, GK/GF/ ZP-Decke, quadratisch bis 625mm**
Aussparung für die bauseits zu montierenden Einbauteile in GK-/GF-/Zementpl-Deckenbekleidungen.
Die Unterkonstruktion der Decken in diesem Bereich trennen und an den Endpunkten gesondert von der Rohdecke abhängen.
Kanten sauber schneiden
Einbauteile : Drallauslass
Aussparungsgröße : bis 625mm x 625mm
Menge: 6,000 St

**03.06.10 Zulage Verstärkung Decke**
Zulage zu Verstärkung der abgehängten Decke unmittelbar oberhalb der Bauplatte mittels Massivbauplatte für Ausschnitte wie schwere Lautsprecher und Leuchten die über der zulässigen Last der Decke liegen.
Ausführung nach Anordnung AG.
Größe 40x40cm
Menge: 10,000 St

#### Bereich 03.07 Akustikdecke

**03.07.1 Akustik-Decke Zementbauplatte, abgehängt, 1x12,5mm, microperforiert**
Zementbau-platten-Unterdecke, abgehängt, bestehend aus:
- Unterkonstruktion aus einem Tragrost aus korrosionsbeständigen, beschichteten Stahlprofilen als Grund- und Tragprofil an der bestehenden geneigten Rohdecke mit Abhängern befestigen
- Rohdecke Stahlbeton
- Decklage aus Zementbauplatte; Oberflächenausbildung in Sonderverspachtelung, Qualitätsstufe Q3 (Standardverspachtelung plus breiteres Ausspachteln). Evtl. Fugenbewehrung gemäß Herstellerangaben

Lochung als Microlochung
Randfries einschl. Anpsachteln und schliefen der Anschlussfuge zwischen Randfries und Akustikplatte.
Breite 10cm

Grund- und Tragprofil : CD 60/27/06
Korrosionsschutzklassen nach DIN EN ISO 12944 : C5
Decklage  : 1 x 12,5 mm Zementbauplatte
Menge: 16,000 m²

**03.07.2 Lochfreier Rand 10cm**
Zulage zu vorbeschriebenen Unterdecken gelocht für lochfreien Rand

An Randanschlüssen zu Wänden ist ein ungelochter gerader Fries vorzusehen
Breite 10 cm
Menge: 25,000 m

**03.07.3 Randfries Einbauteile**
Randfries in Unterdecke aus Gipsplatten an Einbauteile
Menge: 20,000 St

**03.07.4 Aussparung, Einbauteile, GK/GF/ZP-Decke, rund bis 100mm**
Aussparung für die bauseits zu montierenden Einbauteile in GK-/GF-/Zementpl-Deckenbekleidungen.
Die Unterkonstruktion der Decken in diesem Bereich trennen und an den Endpunkten gesondert von der Rohdecke abhängen.
Kanten sauber schneiden
Einbauteile : Leuchten, Lautsprecher, Brandmelder, Hinweisschilder
Aussparungsgröße : 80 -100 mm Durchmesser
Menge: 12,000 St

**03.07.5 Aussparung, Einbauteile, GK/GF/ZP-Decke, rund bis 250mm**
Aussparung für die bauseits zu montierenden Einbauteile in GK-/GF-/Zementpl-Deckenbekleidungen.
Die Unterkonstruktion der Decken in diesem Bereich trennen und an den Endpunkten gesondert von der Rohdecke abhängen.
Kanten sauber schneiden
Einbauteile : Leuchten, Lautsprecher, Brandmelder, Hinweisschilder, Lüftungsgitter, Tellerventil,
Aussparungsgröße : 110 - 250 mm Durchmesser
Menge: 8,000 St

#### Bereich 03.08 Decke Schwimmhalle

**03.08.1 Decke Schwimmhalle, auf lineares Filz-Deckensystem, 40mm x 80mm, e=100mm**
Decke Schwimmhalle lineares Filz-Deckensystem

Abhangdecke bestehend aus Filzlamellen:
- Abhänger als Noniusabhänger C5 beschichtet gem. DIN 12944-5 schwarz an Sekundärträger, BSH GL24h, b/h = 24/40 cm, e=2,5m geschraubt, Befestigung mit zugelassenen Dübeln
- inkl. Tragschienen für Filzlamellen aus Aluminium M100 (=Abstand e=100mm der Lamellen) schwarz beschichtet, inkl. Verbindungsprofilen C5
- inkl. Tragschienenverbinder zur Stabilisierung
- Filzlamellen entlang der Längsseiten der Schwimmhalle ausgerichtet, Einzel Länge 6000mm
- alle Filzlamellen erhalten Lamellenverbindern zum ausrichten und stabilieren; Verbinder Endstück demontierbar, Lamellen einzeln entnehmbar
- Achsabstand Lamellen 100mmm, Höhe Lamellen 8mm, Breite 40mm
- Farbton creme o.ä.
- Brandschutz B-s1, d= nach DIN EN 13501-1
- Herstellerbeispiel: Hunter Douglas Heartfelt Linear 2D o.glw.

Ausführung eben als Unterdecke

Montage erfolgt auf bauseitigem Flächengerüst

Einbauort: Schwimmhalle
Menge: 500,000 m²

**03.08.2 Zulage Schrägschnitt zur Vosposition, seitlicher Anschluss längsseiten**
letztes Paneelfeld schräg zugeschnitten, bei seitl. Anschluss an Längswand Süd und Nord der Schwimmhalle
Menge: 70,000 m

**03.08.3 Zulage Anschluss an Lichkasten 2,5m x2,5m**
Zulage Anschluss Lichtkasten in der Decke
Menge: 240,000 m

**03.08.4 Wandanschluss Decke Filz Ost und Westseite**
Herstellen von Anschluss Decke an gerade aufgehende Bauteile mit gleichmäßigen Abschluss der Lamellen
Menge: 39,000 m

**03.08.5 Glasvlies auf Decke Schwimmhalle, auf lineares Filz-Deckensystem, 40mm x 80mm, e=100mm**
Glasvlies auf Decke Schwimmhalle lineares Filz-Deckensystem

- Glasfaservlies im Naßvliesverfahren hergestellt.
- Das Vlies ist feuchtraumbeständig
- Flächengewicht 120g/m2
- Dicke 1,2mm
- Brandverhalten A2
- Farbe Schwarz

Ausführung auf Unterdecke, inkl. Anschnitte und Anschlüsse

Montage erfolgt auf bauseitigem Flächengerüst

Einbauort: Schwimmhalle
Menge: 500,000 m²

**03.08.6 Holzplatte 25x210x210 mm als UK für Leuchte schwarz gestrichen**
Holzplatte  25 mm als UK für Leuchte o. ähnilch schwarz gestrichen, inkl. geeigneter Befestigung zwischen den Lamellen an Lamellenoberkante
210 x 210 mm
Menge: 25,000 St

**03.08.7 Holzplatte 25x400x400 mm als UK für Leuchte schwarz gestrichen**
Holzplatte  25 mm als UK für Leuchte o. ähnilch schwarz gestrichen, inkl. geeigneter Befestigung zwischen den Lamellen an Lamellenoberkante
400 x 400 mm
Menge: 15,000 St

#### Bereich 03.09 Lichtelemente

**03.09.1 Unterkonstruktion / Abhäbgung**
Abhängung aus korrosionsbeständigen Tragprofilen, C5-geeignet

Liefern und montieren einer tragfähigen Abhängung der Lichtkastenelemente an den Sparren (e=2,5m) bestehend aus Trag- und Aussteifungsprofilen, Gewindestangen, Konsolen, Verbindungsmitteln und Befestigungen, geeignet für Schwimmbadklima.

Einschließlich:
Einmessen
Bohr- und Befestigungsarbeiten
Justage auf Endhöhe
Aussteifung gegen Verwindung
alle Befestigungsmittel
Lastabtragung für Beplankung, LED-System und Spanndecke
Materialqualität: korrosionsbeständig, für C5 geeignete Ausführung.
Einheit: kg
Menge: 45 kg / Element
(alternativ als psch je Element ausschreiben)
Menge: 24,000 St

**03.09.2 Unterkonstruktion Lichtkasten aus Metallprofilen**
Unterkonstruktion Lichtkasten aus Metallprofilen
Herstellen der sekundären Unterkonstruktion des Lichtkastens zur Aufnahme von oberer und seitlicher Beplankung sowie der Spannrahmenkonstruktion für die lichtdurchlässige Unterseite.
Einheit: St
Menge: je Element 1
Menge: 24,000 St

**03.09.3 Beplankung Lichtkasten oben**
Beplankung Lichtkasten oben

Obere und seitliche Beplankung aus zementgebundener Bauplatte, schwimmbadgeeignet

Liefern und montieren einer oberen Beplankung aus zementgebundener Bauplatte, Dicke nach Erfordernis, auf Metallunterkonstruktion.

Einschließlich:
Zuschnitt
Verschraubung
Fugenversatz
Ausbilden aller Kanten und Anschlüsse
Feuchtebeständige Ausführung
Verspachteln, Armieren und oberflächenfertiges Herstellen sämtlicher Fugen, Stoßkanten, Schraubpunkte und Anschlüsse der zementgebundenen Bauplatten für nachfolgende Beschichtung.

Menge: 1,20 m² / Element
Pos. 04.02
Seitliche Beplankung aus zementgebundener Bauplatte, 4-seitig
Liefern und montieren seitlicher Verkleidung des Lichtkastens aus zementgebundener Bauplatte, einschließlich aller Eckausbildungen, Zuschnitte und Befestigungen.
Einheit: m²
Menge: 3,72 m² / Element
(bei Annahme 2,50 x 0,48 x 0,62 m)
Pos. 04.03
Fugen- und Oberflächenvorbereitung zementgebundene Bauplatten
Verspachteln, Armieren und oberflächenfertiges Herstellen sämtlicher Fugen, Stoßkanten, Schraubpunkte und Anschlüsse der zementgebundenen Bauplatten für nachfolgende Beschichtung.
Einheit: m²
Menge: 4,92 m² / Element
Menge: 24,000 St

**03.09.4 Beplankung Lichtkasten seitlich**
Beplankung Lichtkasten sitelich

Seitliche Beplankung aus zementgebundener Bauplatte, 4-seitig

Liefern und montieren seitlicher Verkleidung des Lichtkastens aus zementgebundener Bauplatte, einschließlich aller Eckausbildungen, Zuschnitte und Befestigungen.

Fugen- und Oberflächenvorbereitung zementgebundene Bauplatten
Verspachteln, Armieren und oberflächenfertiges Herstellen sämtlicher Fugen, Stoßkanten, Schraubpunkte und Anschlüsse der zementgebundenen Bauplatten für nachfolgende Beschichtung.

Fugen- und Oberflächenvorbereitung zementgebundene Bauplatten
Verspachteln, Armieren und oberflächenfertiges Herstellen sämtlicher Fugen, Stoßkanten, Schraubpunkte und Anschlüsse der zementgebundenen Bauplatten für nachfolgende Beschichtung.

Menge: 10 m² / Element
Menge: 24,000 St

**03.09.5 Beschichtung/Anstrich sichtbare Außenflächen Lichtkasten**
Beschichtung/Anstrich sichtbare Außenflächen Lichtkasten

Grundieren und beschichten der sichtbaren Flächen des Lichtkastens mit schwimmbadgeeignetem, feuchtraum- und chloridbeständigem Beschichtungssystem, Farbton nach
Menge: 150,000 m²

**03.09.6 Lichttechnik / Innenausbau Lichtkasten**
Lichttechnik / Innenausbau Lichtkasten

LED-Lichtsystem zur Erzeugung homogener Tageslichtoptik
Liefern und montieren eines innenliegenden LED-Lichtsystems für Lichtkastenelemente, geeignet zur Erzeugung einer homogenen, tageslichtähnlichen Ausleuchtung.

Mindestanforderungen:
hohe Farbwiedergabe, CRI = 90
Lichtfarbe nach Planung, von 4.000-6.500 K
dimmbar
schwimmbadgeeignete Ausführung
gleichmäßige Ausleuchtung ohne Punktbildung
wartungsarm

Lebensdauer mindestens L80/B10 50.000 h oder gleichwertig

Einschließlich:
LED-Module / -Leisten
Trägerplatten / Montageprofile
Vorschaltgeräte / Treiber
interne Verdrahtung
Befestigungen
Funktionsprüfung

Lichtstreu-/Diffusionsaufbau innerhalb Lichtkasten
Zusätzliche innere Lichtverteil- bzw. Diffusionslagen zur Homogenisierung des Lichtbildes, einschließlich aller Unterkonstruktionen und Befestigungen.

Elektroanschluss LED-System betriebsfertig
Anschluss des LED-Lichtsystems an bauseitige Zuleitung, einschließlich interner Verdrahtung innerhalb des Elements, Treiberanschluss, Klemmen, Zugentlastungen, Beschriftung und Funktionsprüfung.
Menge: 24,000 St

**03.09.7 Unterseitiger Abschluss als Spanndecke**
Unterseitiger Abschluss als Spanndecke

Transluzente Spanndecke als Unterseite Lichtkastenelement
Liefern und montieren einer lichtdurchlässigen Spanndecke als unterseitiger sichtbarer Abschluss des Lichtkastens,

Fabrikat z. B. Barrisol oder gleichwertig.

Anforderungen:
transluzent
gleichmäßige Lichtstreuung
für Schwimmbadklima geeignet
reinigungsfähig
flächenbündig und faltenfrei gespannt
Farbton/Transluzenzgrad nach Bemusterung
Einschließlich:
Randprofile / Spannprofile
Zuschnitte
Eck- und Anschlussausbildung
Montage
Reinigung nach Montage
Größe 2,5m x 2,5m
Menge: 24,000 St

#### Bereich 03.10 Sonstiges

**03.10.1 Zulage zu Deckenhöhen über 3,50 m**
Zulage zur Erstellung von Decken über 3,50 m (UK Trockenbaudecke ü 3,50m).
Einzurechnen sind alle Zuschläge wie Mehraufwand wie Arbietszeit, Arbeitshöhe und Gerüste für die Arbeiten an  Decken über 3,5m.
Menge: 20,000 m²

**03.10.2 Zulage für zusätzliche UA Profile und Aufhängungen, C5 lang,**
Zulage für zusätzliche UA Profile und Aufhängungen, C5 lang, zur Überbrückung von Lüftungsleitungen im Bereich Abkofferungen.
Menge: 60,000 m

**03.10.3 Zulage für zusätzliche Abhänger, Profile C5 Installationen**
Zulage für den Einbau zusätzlicher Profile D27/60 im Bereich von Installationsleitungen, inkl zusätzlicher Abhänger zum Herstellen der Abhangdecken.
Menge: 150,000 m

**03.10.4 Fugenverschluss, PU, b = 5 - 8 mm**
Herstellen einer Anschlussfuge, Dichtungsfase, u. ä. mit PU-Dichtstoff gem. Herstellerangaben. Die Fuge ist vor Verfüllung zu reinigen, auf ausreichende Flankenhaftung ist zu achten; Farbtonweiß

Fugenbreite: 5 - 8 mm

Ausführung nur nach besonderer Aufforderung durch die Objektüberwachung des Bauherrn.
Menge: 300,000 m

**03.10.5 Dehnungsfugen**
Herstellen einer Dehnungsfuge in Unterdecken / Abhangdecken
Breite 20 mm mit aufgedoppeltem GK Streifen und Kantenschutzprofile, dauerelastische Verfugung. inkl Mehraufwendung für zusätzliche Profile.

Ab 15 m Wand- oder Deckenlänge sowie bei Einschnürungen (T-Felder, L-Felder) und in Bauteilfugen.

Lage der Fugen in Abstimmung mit der Bauleitung.
Menge: 20,000 m

### Titel 04 Stundenlohnarbeiten

*Hinweis: Für unvorhergesehene Arbeiten*
Für unvorhergesehene Arbeiten dürfen die Leistungen, welche über den Rahmen des Leistungsverzeichnisses hinausgehen, nur auf besondere Anweisung durch die Bauleitung durchgeführt werden.

Für diese Regiearbeiten ist ein täglich durch die Bauleitung zu bestätigender Arbeitsbericht vorzulegen. In diesen Arbeitsberichten ist die aufgewendete Zeit, sowie das aufgewendete Material aufzuführen. Regiearbeiten, welche nicht genehmigt sind, werden in keinem Fall anerkannt.

Das hierzu aufgewendete Material wird in der Endabrechnung erfasst und getrennt verrechnet. Materialien, welche im Leistungsverzeichnis nicht enthalten sind, müssen als Nachtragsangebot sofort gemeldet und von der Bauleitung genehmigt werden.

Verrechnungssätze für Löhne

Die Verrechnungssätze für die nachstehenden Lohn- und Berufsgruppen sind unaufgegliedert anzubieten.
In ihnen sind enthalten:
- Lohn- und Gehaltskosten,
- Lohn- und Gehaltsnebenkosten,
- Sozialkosten einschließlich Sozialkassenbeiträge,
- Gemeinkostenanteile,
- Gewinn.

Beschäftigt der Bieter bei einer der nachstehenden Lohn-/Berufsgruppen keine Arbeitskräfte, hat er dies anzugeben und stattdessen den Einsatz möglichst gleichwertiger Arbeitskräfte anzubieten.

**04.1 Stundenlohn Vorarbeiter**
Für evtl. vorkommende Arbeiten, die nicht im Leistungsverzeichnis erfasst sind und nach erfolgter Anordnung des AG gegen Nachweis zur Ausführung kommen, werden verrechnet für:
- Vorarbeiter
Menge: 15,000 h

**04.2 Stundenlohn Facharbeiter**
Für evtl. vorkommende Arbeiten, die nicht im Leistungsverzeichnis erfasst sind und nach erfolgter Anordnung des AG gegen Nachweis zur Ausführung kommen, werden verrechnet für:
- Facharbeiter
Menge: 30,000 h

**04.3 Stundenlohn Helfer**
Für evtl. vorkommende Arbeiten, die nicht im Leistungsverzeichnis erfasst sind und nach erfolgter Anordnung des AG gegen Nachweis zur Ausführung kommen, werden verrechnet für:
- Helfer
Menge: 30,000 h
